# CVBKQ, Anpassung Patientenzimmer im Rahmen Pandemieresilienz
Angebotsaufforderung (GAEB DA 2000 1.1, DA83)
Projekt: 2025-13
Währung: EUR
Auftraggeber: Carl von Basedow Klinikum Merseburg Bereich Querfurt, 06268; Vergabenummer: 09
Erstellt mit: ASBwin 28.0.2.0, Position 28.0.2.2, 09.09.2026

## Zusätzlicher Text
Allgemeine Vorbemerkungen zum Bauvorhaben

Inhalt
Projekt
Gebäude / Bauvorhaben
Bauablauf / Bauabschnitte
Parallellaufende Arbeiten / Koordination / Information Bauablauf
Staub- und lärmintensive Arbeiten
Lage / Anfahrtsweg / Umgebungsbedingungen
Parkmöglichkeiten
Feuerwehrzufahrten
Anlieferung / Transportwege
Baustrom, Wasser
Allgemeine und eigene Baustelleneinrichtung
Schutzmaßnahmen
Lagerflächen und Materialbestellung
Baustellenreinigung / Entsorgung
Verkehrssicherungspflicht
Rauchverbot
Ausführungsunterlagen / Montage- und Werkplanungen
Bautagebuch
Technische Spezifikationen
Fachbauleitung
Bauleiter gemäß LBO (Landesbauordnung)
Behördliche Abnahmen
Preisermittlung
Baubetriebliche Organisation / Kalkulation
Rechnungslegung
Dokumentationsunterlagen

Projekt
Das Carl-Von-Basedow-Klinikum am Standort Querfurt hat Fördergelder gemäß Corona-Sondervermögensgesetz für die „Anpassung der Patientenzimmer im Rahmen der Pandemieresilienz“ bewilligt bekommen. Im Zuge dieser Fördermaßnahme sollen vorranging Bettenplätze reduziert und Patientenzimmer mit eigenen Nasszellen ausgestattet werden. Zudem sollen Akut-Zimmer mit jeweils eigenen Nasszellen eingerichtet werden. Der bestehende Außenzugang zur Kinderpsychiatrie soll überdacht und als sogenannte „Pandemieschleuse“ ausgebildet werden. Im Rahmen der Umgestaltung der Nasszellen sollen die bestehenden Stränge im Objekt saniert werden, d.h. die vertikalen Sanitär- und Abwasserleitungen sowie deren horizontale Anschlussleitungen in den Geschossen müssen über alle Geschosse der Eingriffsbereiche als technisch untrennbare Einheit im Ganzen saniert werden.

Gebäude / Bauvorhaben
Das Krankenhaus Querfurt wurde in 3 unabhängigen Bauabschnitten errichtet und bildet einen zusammenhängenden Gebäudekomplex in Hanglage. Im 1. Bauabschnitt 1995 wurden der Funktionstrakt (Bauteile D+G) sowie das Bettenhaus der somatischen Stationen (Bauteil A) erbaut. Im 2. Bauabschnitt 1999 erfolgte die Erbauung der Bauteile B+C, in welchen sich überwiegend die Psychiatrie und deren Bettenzimmer befinden. 2006 wurde in einem 3. Bauabschnitt ein weiteres Bettenhaus (Bauteil E) für die somatischen Stationen angebaut.

Der geplante Umbau erfolgt in den Bauteilen A+B.
Im Bauteil A befinden sich die übereinanderliegenden somatischen Stationen Geriatrie (Ebene -1) und Pulmologie (Ebene -2), welche zum Teil unterkellert ist. Im Bauteil A soll die Bettenanzahl verringert und gleichzeitig Nasszellen in die Patientenzimmer mit WC, Waschtisch und größtenteils Dusche eingebaut werden. Hierfür werden vereinzelt Maßnahmen zur Ertüchtigung des Tragwerkes notwendig.

Im Bauteil B befinden sich die übereinanderliegenden psychiatrischen Stationen QP3 (Ebene 1) und QP1 (Ebene 0), unter welcher sich ein weiteres Geschoss (Ebene -1) befindet, wo u.a. die Ergotherapie untergebracht ist. In den Ebenen 0 und 1 sollen ebenfalls die Patientenzimmer und deren Nasszellen pandemieresilient umgebaut werden. Zusätzlich sollen neue Patientenzimmer mit Nasszellen als Akut-Zimmer in einem gesonderten Flur neu eingerichtet werden. Für die Umbauten sind u.a. auch die bestehenden Stationsbäder in beiden Stationen sowie die Leitungen in der Ebene -1 anzupassen. Im Haus B ist zusätzlich die Überdachung einer bestehenden Außentreppe als Einrichtung einer „Pandemieschleuse“ vorgesehen.

Die Baumaßnahmen finden im laufenden Krankenhausbetrieb statt, d.h. eingeschränkte Verkehrswege, sensible Bereiche, klar definierte Zugangsregelungen etc.

Bauablauf / Bauabschnitte
Aufgrund des verbindlichen Versorgungsauftrages des Krankenhauses ist eine vollständige Schließung von Stationen nicht möglich. Deshalb wird der Umbau so organisiert, dass jeweils in einem eigenen Bauabschnitt die Hälfte der Patientenzimmer einer Station für die Bauarbeiten gesperrt wird, während die andere Hälfte in Betrieb bleibt. Nach Abschluss der Arbeiten des ersten Bauabschnittes werden die umgebauten Zimmer wieder in Nutzung genommen und die verbliebenen Zimmer der Station für den Umbau in einem zweiten Bauabschnitt freigezogen. So bleibt während der gesamten Bauzeit stets ein Teil der Station funktionsfähig. Dieses Vorgehen muss jeweils in mehreren übereinander befindlichen Ebenen und parallel in zwei Gebäudeteilen (Bauteile A+B) umgesetzt werden. Die bauzeitliche Abtrennung von Stationsteilen erfolgt mittels Staubschutzwänden und -decken. Siehe hierzu die beigefügten Schemapläne der Bauabschnitte in den einzelnen Bauteilen.

Parallellaufende Arbeiten / Koordination / Information Bauablauf
Aufgrund der räumlichen Struktur der Gebäude sowie der betrieblichen Zwänge des laufenden Krankenhausbetriebes müssen mehrere Stränge im Gebäudeabschnitt und parallel in beiden Gebäuden gleichzeitig bearbeitet werden. Die Strangsanierung erfordert eine außergewöhnlich enge Verzahnung der beteiligten Gewerke, da die Arbeiten vorwiegend in den Nasszellen auf sehr kleinen Baufeldern von typischerweise nur 2 - 4m² stattfinden. In diesen Räumen müssen Sanitär-, Lüftungs-, Elektro-, Trockenbau-, Abdichtungs- und Ausbaugewerke, im Bauteil A zusätzlich der Spezialrohbau (Tragwerksertüchtigung), in einem engen zeitlichen und räumlichen Zusammenhang arbeiten. Der Personaleinsatz ist aufgrund der Enge physisch begrenzt und muss entsprechend koordiniert werden; Überbelegung führt sofort zu gegenseitigen Behinderungen, Unterbelegung zu Verzögerungen. Der Bauablauf ist zudem taktgebunden, das heißt mehrere Gewerke müssen in kurzen, exakt aufeinander abgestimmten Intervallen, teilweise sogar parallel, tätig werden. Der mit der Durchführung der Hauptmaßnahmen gebundene Generalunternehmer erstellt und organisiert eine einheitliche Gesamtlogistik für Materialzufuhr, Beräumung und Entsorgung, Personalwege, Zugriff auf die Baufelder und die parallele Anwesenheit mehrerer Gewerke.

Staub- und lärmintensive Arbeiten
Lärm, Staub, Erschütterungen und sonstige Störungen des Geschäftsbetriebes des Krankenhauses sind entsprechend den technischen Möglichkeiten weitgehend zu minimieren. Im Vorfeld der Leistungserbringung sind unvermeidbare, den Krankenhausbetrieb belastende bzw. einschränkende Arbeiten anhand der Bauablaufplanung mit der Bauleitung und den Vertretern vor Ort abzustimmen. Hierbei sind gemeinsam u.a. die Ausführungszeiten und eventuelle Ruhezeiten zu beschließen, um die Belastung von Personal und Patienten zu minimieren. Zusätzlich anfallende Störungen sind rechtzeitig zu kommunizieren.

Lage / Anfahrtsweg / Umgebungsbedingungen
Das Klinikum liegt am südlichen Rand der Stadt Querfurt und trägt die Anschrift „Vor dem Nebraer Tor 11“.
Die Erschließung des Klinikums erfolgt über die Hauptverkehrsstraße, welche südwestlich am Grundstück vorbeiführt und die unmittelbar anschließenden Bundesstraßen (B180 / B250). Die vorhandene Zufahrt zum Krankenhausgelände ist als Baustellenzufahrt zu nutzen.

Der Klinikkomplex kann von der Zufahrt aus rechtsumfassend und linksumfassend befahren werden. Der Haupteingang zum Klinikum (Hauptgebäude, BT D) liegt in unmittelbarer Verlängerung der Zufahrt. Die Psychiatrie hat einen separaten Eingang südöstlich vom Haupteingang. Aufgrund des hügeligen Geländes bzw. wegen der Hanglagen wurden die Bauteile auf unterschiedlichen Geländehöhen errichtet. Die mit Bepflanzung gestalteten Umgebungsflächen sind oftmals geböscht, geneigt bzw. uneben.

Die Zuwegungen auf dem Gelände sind in unterschiedlichen Belastungsklassen und Qualitäten (Asphalt, Betonsteinpflaster, wassergebundene Wegedecke, Rasengitter, usw.) ausgeführt. In Abhängigkeit davon können die Wege ungleich für die Belieferung / Entsorgung genutzt werden. Dies ist dem anliegenden Übersichts- bzw. Baustelleneinrichtungsplan zu entnehmen, ebenso Angaben zu Zufahrten, Lagerflächen, Container-Aufstellflächen, BE-Flächen usw. Eine Übersicht zu Art und Ausführung der Wege liegt als Fotodokumentation den Ausschreibungsunterlagen bei.

Parkmöglichkeiten
Auf dem Krankenhausgelände steht eine begrenzte Anzahl an Parkplätzen zur Verfügung. Diese werden hauptsächlich von Mitarbeitern des Klinikums und von Patienten genutzt, so dass nicht für jeden Handwerker ein Parkplatz auf dem Gelände zur Verfügung gestellt werden kann. Parkplätze auf dem Krankenhausgelände sind für Besucher, Patienten und Dienstleister kostenpflichtig. Parkscheine sind bei Einfahrt an den Einfahrtsterminals zu lösen und vor der Ausfahrt am Kassenautomaten einzulösen. Die Parkkosten betragen 0,50€ pro Stunde. Geparkt werden darf nur in den gekennzeichneten und separat dafür freigegebenen Flächen, unzulässig abgestellte Fahrzeuge werden kostenpflichtig abgeschleppt. Weitere Parkplätze stehen in der Nähe zum Objekt zur Verfügung, u.a. ein kostenfreier öffentlicher Parkplatz in ca. 1,0km Entfernung vom Krankenhaus in nordwestlicher Richtung. Von den öffentlichen Parkplätzen fahren zum Teil gebührenpflichtige Busse zum Krankenhausgelände.

Feuerwehrzufahrten
Auf dem Krankenhausgelände befinden sich, den Gebäudekomplex umfassend, Feuerwehrzufahrten und Feuerwehraufstellflächen, welche dem beilliegenden Übersichts- bzw. Baustelleneinrichtungsplan zu entnehmen sind. Das Erreichen der einzelnen Gebäudeteile einschließlich der Umbaubereiche mit Rettungs- und Löschfahrzeugen muss während der gesamten Bauzeit stets sichergestellt sein. Es gilt der § 12 Abs. 1 Nr. 5 Straßenverkehrsordnung (StVO). Das Parken und Halten vor und in amtlich gekennzeichneten Feuerwehrzufahrten ist nicht gestattet. Unzulässig abgestellte Fahrzeuge werden kostenpflichtig abgeschleppt.

Anlieferung / Transportwege
Die Anlieferung erfolgt über die beschriebene Grundstückszufahrt. Auf den die Bauteile D+A+E und B+C umfassenden Zuwegungen kann die Anlieferung mit den im anliegenden Übersichts- bzw. Baustelleneinrichtungsplan ausgewiesenen Belastungsklassen erfolgen. Für das Erstellen einer genauen Anlieferungslogistik ist der AN in Abstimmung mit Bauleitung und Bauherrn selbst verantwortlich.

Der Materialtransport in das Gebäude und der Schutttransport aus dem Gebäude erfolgen weitestgehend über die in den einzelnen Bauteilen und deren Umbaubereichen vorhandenen Treppenhäuser an der Fassade des Gebäudes. Die bestehenden Treppen sind jeweils 2-läufig mit Zwischenpodest und haben eine lichte Breite von ca. 1,50m, auf dem Niveau des Geländes gibt es einen direkten Zugang zum Außenbereich in Form einer Außentür mit Standardmaßen (ca. 1,0m x 2,0m). Die Treppenhäuser (Treppenläufe, Geländer, Wandflächen, etc.) werden im Rahmen der Baustelleneinrichtung des GU ausreichend geschützt.

Eine Ausnahme bildet der nordwestliche Umbaubereich des 2. BA im Bauteil A. Hier wird als Zugang über die Baustelleneinrichtung eine außenliegende, temporäre Gerüsttreppe an einem ehemaligen Treppenstandort angebaut. Zugänge in das Gebäude in Form der im Bestand verbliebenen Außentüren (ca. 1,0m x 2,0m) sind in den beiden Umbauebenen vorhanden. Die Laufbreite der temporären Treppe beträgt voraussichtlich ca. 1,0m i.L. Erschlossen wird diese Außentreppe, wie im Umgebungsplan ausgewiesen, fußläufig vom Parkplatz am Gebäudeteil D, durch Querung eines innenliegenden Verbindungsflurs, welcher für den täglichen Krankenhausbetrieb notwendig ist.

Baustellenzugänge in den einzelnen Gebäudeabschnitten werden gekennzeichnet und gesichert.

Die Breite der Flure in den Umbaubereichen beträgt im Bestand ca. 2,30m. Diese wird bei Stellung einer z.T. erforderlichen Staubschutzwand auf eine Breite von ca. 1,10m reduziert.

Das Einbringen von Material über Fenster in das Gebäude kann mit der Bauüberwachung vereinbart werden. Hierbei können in gemeinsamer Abstimmung einzelne ausgewählte Fenster für den Materialtransport bestimmt werden. Die Fenster sind vom Auftragnehmer (nachfolgend AN genannt) ausreichend zu schützen und zu sichern. Etwaig entstandene Schäden werden auf Kosten des AN beseitigt.

Baustrom, Wasser
Bauseits wird die notwendige Versorgung mit Baustrom, Bauwasser sichergestellt. Sanitäre Einrichtungen für die Handwerker werden durch den Generalunternehmer im Rahmen der Baustelleneinrichtung hergestellt.

Allgemeine und eigene Baustelleneinrichtung
Eine zentrale Baustelleneinrichtung wird durch den Generalunternehmer hergestellt, während der gesamten Bauzeit vorgehalten und anschließend vollständig rückgebaut. Vom AN genutzte Lagerplätze, Arbeitsplätze Zufahrtswege, usw. sind nach Beendigung der Arbeiten in Ihren ursprünglichen Zustand zu versetzen. Im Bestand verbleibende Bauteile/ Bauelemente sowie die Transportwege, wie Treppen, Flure und Zufahrten werden bauseitig ausreichend, mit geeigneten Materialien vor Beschädigungen geschützt. Etwaig entstandene Schäden sind auf Kosten des AN zu beseitigen.

Diese zentrale Baustelleneinrichtung umfasst im Wesentlichen Bauzaunabgrenzungen, Logistikflächen, Baustellenzugänge, räumliche Abtrennung von Umbaubereichen, Sanitärcontainer, Bürocontainer, Lagercontainer zur Lagerung von wiederzuverwendenden Bauteilen, Medienanschlüsse für Baustrom und Bauwasser, Baubeleuchtung und zu gegebenen Zeitpunkt ein für den jeweiligen Bauabschnitt erforderliches Fassadengerüst. In den Ausschreibungsunterlagen enthalten ist eine Umgebungs- und Baustelleneinrichtungsplanung mit ausgewiesenen Zugängen, Stellflächen für Büro- und Sanitärcontainer sowie zur Verfügung stehenden Logistikflächen.

Die eigene Baustelleneinrichtung des AN umfasst alle eigenen zur Leistungserbringung notwendigen bautechnischen Einrichtungen. Die den Vergabeunterlagen beiliegenden Planungsunterlagen, der Baustelleneinrichtungsplan, die Bauabschnitts-Schemata und die vorliegenden Vorbemerkungen definieren die wesentlichen Maßgaben zur Planung der Baustelleneinrichtung durch den AN. Der AN ist für die Sicherung gegen Gefahren aus dem Baubetrieb eigenverantwortlich.
Der AN hat bei der Planung seiner Baustelleneinrichtung das beschränkte Flächenangebot zu berücksichtigen, sowie die Notwendigkeit des Umsetzens gemäß der Bauabschnittsplanung (Bauteil A+B gleichzeitig, sowie in jedem Bauteil zwei aufeinander folgende Bauabschnitte) zu beachten.
Sofern keine gesonderten Positionen ausgeschrieben wurden, sind die Kosten für die nicht vom Auftraggeber (nachfolgend AG genannt) gestellte und / oder ausgeschriebene Baustelleneinrichtung in die Preise einzubeziehen.

Die Nutzung von Schuttrutschen und / oder Bauaufzügen als Leistung der eigenen Baustelleneinrichtung ist grundsätzlich möglich und muss entsprechend in die Preise einkalkuliert werden. Für eine fachgerechte Anbringung o.g. Ausstattungen und ausreichenden Schutz vorhandener Bauteile ist der AN eigenverantwortlich.

Schutzmaßnahmen
Fußböden, Treppenläufe, Treppengeländer, Wandflächen, Fenster und andere schützenswerte Bauteile aus dem Bestand sowie aus eigenen oder fremden Leistungen sind, soweit erforderlich, zum Schutz vor Beschädigungen und Verunreinigungen besonders zu schützen. Das Aufbauen, Vorhalten, Entfernen und die etwaige Entsorgung der Schutzmaßnahmen sind in den Schutzmaßnahmen inbegriffen. Die Vorhaltung umfasst auch die regelmäßige Kontrolle und Instandhaltung. Entsprechende Leistungen und Materialien sind in die Preise einzukalkulieren.

Lagerflächen und Materialbestellung
Dem AN werden in Abstimmung mit der Bauüberwachung zur Errichtung seiner eigenen Baustelleneinrichtung Flächenanteile bzw. Räumlichkeiten auf dem Grundstück zur Verfügung gestellt. Sämtliche Baustelleneinrichtungsflächen sind zwingend vorher mit der Bauleitung / Bauüberwachung abzustimmen.

Lagerflächen im Gebäude können dem AN in den Umbaubereichen nur im geringen Umfang und ausschließlich in frei zugänglichen Bereichen zur Verfügung gestellt werden.  Im Treppenhaus und in den Fluren (Fluchtweg) ist eine Materiallagerung unzulässig.

Der AN hat das Aufmaß zur Materialbestellung direkt nach der Auftragserteilung durchzuführen und die fristgerechte Anlieferung sicherzustellen. Dabei ist zu beachten, dass die Materialanlieferung bauabschnittsweise zu erfolgen hat. Eine Zwischenlagerung auf dem Krankenhausgelände ist in den im Baustelleneinrichtungsplan ausgewiesenen BE-Flächen, soweit wie diese es zulassen, möglich.
Die im Leistungsverzeichnis aufgeführten Massen wurden nach dem letzten verfügbaren Planungsstand (Januar 2026) ermittelt. Der AN disponiert seine Materialbestellungen/ -lieferungen auf Grundlage eines eigenen Aufmaßes respektive der eigenen Montage-/ Werkplanung. Vor der Bestellung von sichtbaren Fabrikaten müssen eine Bemusterung und die Freigabe durch den AG erfolgen. Die Bemusterung ist rechtzeitig und in geeigneter Form dem AG vorzulegen. Zu viel geliefertes Material muss vom AN ohne Zusatzkosten zurückgenommen werden. Lieferscheine müssen eindeutig beschriftet werden und sind auf der Baustelle vorzuhalten.
Für alle geregelten Bauprodukte und Bauarten sowie für nicht geregelte Bauprodukte und Bauarten, die bauaufsichtlich von Bedeutung sind, müssen vor Bestellung (bzw. Ausführung) ausreichend früh (mindestens 10 Werktage Vorlauf) die Nachweise der technischen Spezifikationen, zur Prüfung und Freigabe durch das Planungsbüro, vorgelegt werden.
Termine für außerordentliche Lieferungen (groß, gesonderte Technologie, etc.) sind mit der Bauüberwachung bzw. dem Planungsbüro abzustimmen.

Baustellenreinigung / Entsorgung
Vom AN ausgebaute Stoffe, Bauschutt, Materialreste, anfallende Abfälle und Verpackungsmaterial werden Eigentum des AN und sind unaufgefordert arbeitstäglich zu beseitigen. Die Arbeitsbereiche des AN sind arbeitstäglich besenrein zu säubern, ebenso sind Verschmutzungen vom Baustellenbetrieb / Verkehr auf den Verkehrswegen und Lagerflächen unverzüglich zu beseitigen.
Die Entsorgung erfolgt entsprechend den betreffenden Umweltbestimmungen mit Nachweis. Eventuell entstehender Erlös ist dem AG gutzuschreiben. Die Nachweise sind auf der Baustelle vorzuhalten. Zu beachten ist, dass die Schuttentsorgung mittels Abrollcontainern auf dem Klinikgelände nicht zulässig ist.
Flächen und Räume, in denen der AN nicht mehr tätig ist, sind der Bauüberwachung nachweislich besenrein „zu übergeben“.
Die Kosten für die Baustellenreinigung und Entsorgung sind im Angebot enthalten. Der AG behält sich vor bei Zuwiderhandlungen nach Aufforderung ein anderes Unternehmen mit der Leistung zu beauftragen. Die Kosten werden nach dem Verursacherprinzip umgelegt. Aufstellflächen für Container werden auf dem Gelände bereitgestellt und sind mit der örtlichen Bauleitung abzustimmen.
Hinsichtlich des Umfangs des vom AN zu entsorgenden Abfalls wird auf die DIN 18299 verwiesen. Dementsprechend kann der AN verpflichtet werden bis zu einer Menge von 1m³ Abfall aus dem Bereich des AG zu entsorgen, soweit der Abfall nicht schadstoffbelastet ist.

Verkehrssicherungspflicht
Bei den Arbeiten hat der AN seine Verkehrssicherung ständig zu gewährleisten. Absperrungen, Abdeckungen und Schutzvorrichtungen sind im erforderlichen Umfang in jeder Bauphase herzustellen, ständig zu kontrollieren und zu warten. Der Abwurf von Baumaterial oder Bauschutt ist untersagt. Der Staubschutz ist, soweit erforderlich, zu gewährleisten. Müssen Rettungswege kurzzeitig blockiert werden, ist das mit den Vertretern des Bauherrn und der Bauüberwachung abzustimmen.

Rauchverbot
Im Gebäude besteht absolutes Rauchverbot. Auf dem Gelände sind die dafür eingerichteten Raucherplätze zu nutzen.

Ausführungsunterlagen / Montage- und Werkplanungen
Die vom AN verwendeten Ausführungsunterlagen müssen den Freigabevermerk des AG oder seines Planungsbüros tragen. Während der Dauer der Bauarbeiten muss der AN die Ausführungsunterlagen einschließlich der Leistungsbeschreibung auf der Baustelle zur Einsicht bereithalten.
Der AN hat die ihm im Vorfeld der Baumaßnahme übergebenen Ausführungsunterlagen zu prüfen und auf dieser Grundlage die Werk- und Montageplanung zu erstellen, auch wenn dies nicht ausdrücklich in den Leistungstexten gefordert wird. Der AN hat entsprechend seiner Prüfungs- und Hinweispflicht das Planungsbüro von vermuteten bzw. vorhandenen Unstimmigkeiten vor Montagebeginn schriftlich zu informieren. Die vom AN angefertigten Montagepläne sind vor Montagebeginn dem Planungsbüro zur Freigabe vorzulegen.
Die dem AN übergebene Ausführungsplanung ist von den Planungsbüros fachtechnisch koordiniert worden. Die vom AN ggf. zu erstellende Werkstattplanung darf die Ausführungsplanung technisch, gestalterisch und funktionell sowie im Hinblick auf die Dimensionierung nicht ändern, nur vertiefen. Sollten dennoch geringfügige Änderungen notwendig sein, ist zunächst das Planungsbüro über die beabsichtigten Änderungen zu informieren. Die Änderungen dürfen erst vorgenommen werden, wenn das Planungsbüro zugestimmt hat. Änderungen sind farbig kenntlich zu machen. Wenn Werkstattpläne nachträglich zu Änderungen bei der koordinierten Ausführungsplanung führen sollten, hat der AN die daraus entstehenden Kosten zu tragen.

Bautagebuch
Der AN ist verpflichtet, arbeitstäglich ein Bautagebuch zu führen und davon der Bauüberwachung wöchentlich eine Durchschrift zu übergeben. Es ist das VHB-Formblatt 411 zu verwenden. Es gilt die Richtlinie zum VHB-Formblatt 411.

Technische Spezifikationen
Die technischen Anforderungen der ausgeschriebenen Leistungen sind in Form von Leistungs- und Funktionsanforderungen beschrieben. Bei kombinierten Bezugnahmen auf die Spezifikationen gemäß Anhang TS VOB/A - EU dienen diese als Mittel zur Vermutung der Konformität mit diesen Leistungs- oder Funktionsanforderungen.
Alle vom Bieter eingesetzten Materialien und Anlagenteile sind generell entsprechend den im Leistungsverzeichnis vorgegebenen Anforderungen und Qualitätsstandard anzubieten, d.h. sie sind so auszuwählen, dass sie in Material, Form, Größe, Farbe, Funktion und technischen Leistungsparametern, Schutzniveaus usw. als vollkommen konform zur Beschreibung angesehen werden können.

Fachbauleitung
Im Auftragsfall übernimmt der AN eigenverantwortlich für die Zeit seiner Beschäftigung auf der Baustelle im Rahmen der ihm übertragenen Leistungen die Stellung eines Fachbauleiters für eigene und seine Subunternehmerleistungen. Der Fachbauleiter muss nach Auftragserteilung namentlich benannt werden.
Die Fachbauleitung der Ausführungsbetriebe sorgt für die termingerechte, qualitätsgerechte und wirtschaftliche Ausführung ihrer Leistungen und stellt in diesem Zusammenhang die Sicherheit und Gesundheitsschutz sowie den Umweltschutz sicher. Die Fachbauleitung ist für die Erfüllung der gesetzlichen, behördlichen und berufsgenossenschaftlichen Verpflichtungen verantwortlich.

Bauleiter gemäß LBO (Landesbauordnung)
Bei der zuständigen Bauaufsichtsbehörde wird vom Bauherrn ein verantwortlicher Bauleiter gemäß LBO (Landesbauordnung) bestellt. Gemäß § 55 Bauordnung des Landes Sachsen-Anhalt (BauOLSA) hat der Bauleiter darüber zu wachen, dass die Baumaßnahme entsprechend den öffentlich-rechtlichen Anforderungen durchgeführt wird und die dafür erforderlichen Weisungen zu erteilen. Er hat im Rahmen dieser Aufgabe auf den sicheren bautechnischen Betrieb der Baustelle, insbesondere auf das gefahrlose Ineinandergreifen der Arbeiten der Unternehmer zu achten. Die Verantwortlichkeit der Unternehmer bleibt unberührt. Der Bauleiter muss über die für seine Aufgabe erforderliche Sachkunde und Erfahrung verfügen. Mit der Erfüllung der Eignungskriterien, welche Voraussetzung für die Leistungserbringung der in diesem LV beschriebenen Bauaufgabe sind, werden die Qualifikationsanforderungen der Landesbauordnung ebenso erfüllt. Verfügt der verantwortliche Bauleiter gemäß LBO auf einzelnen Teilgebieten nicht über die erforderliche Sachkunde, werden von ihm die der Fachbauleiter herangezogen. Diese treten für ihren Fachbereich insoweit an die Stelle des Bauleiters.

Behördliche Abnahmen
Gegenstand der geschuldeten Leistung ist ein der Baugenehmigung in allen Details entsprechendes und abnahmefähiges Objekt (Sonderbau). Alle hierzu erforderlichen Nachweise sind der Bauüberwachung rechtzeitig vorzulegen (siehe Dokumentationsunterlagen).
Die erforderlichen Abnahmen mit den Prüfingenieuren erfolgen nach Erfordernis und Fortschritt des Bauablaufs. Die Termine hat der AN selbstständig mit den Beteiligten abzustimmen und durchzuführen. Mängel, Restleistungen bzw. Auflagen sind entsprechend den Festlegungen der Prüfingenieure unverzüglich abzuarbeiten. Die Teilnahme der Bauüberwachung an Abnahmeterminen mit Prüfingenieuren ist vom AN durch rechtzeitige Anzeige der Termine zu ermöglichen. Schriftliche Festlegungen der Prüfingenieure sind der Bauüberwachung unaufgefordert in Kopie auszuhändigen.

Preisermittlung
Die Kosten für die nachfolgend aufgeführten Leistungen sind, sofern nicht gesondert im Leistungsverzeichnis beschrieben, in die Einheitspreise einzukalkulieren und werden nicht gesondert vergütet:
- Maßnahmen zum Schutz gegen Beschädigungen und Verunreinigung des
  Bauwerks, einzelner Bauteile und Einrichtungsgegenstände der eigenen und
  fremden Leistungen
- Anliefern, Abladen und Transportieren sämtlicher Materialien und Stoffe zur
  Verwendungsstelle
- örtliches Aufmaß als Grundlage für die Materialbestellung und die Abrechnung
  der erbrachten Leistung
- für die Ausführung der Leistung erforderlichen Geräte und Hilfsmittel einschl.
  Vorhaltung, diebstahlsichere Lagerung und Beräumung
- Stellen und Vorhalten von Hilfs- und Montagegerüsten sowie Hilfskonstruktionen
  in den Räumen
- Baureinigung und Beseitigung aller Restmaterialien, Bauabfälle (Innen- und
  Außenbereich)
- Kleinmaterial, sowie alle erforderlichen Dichtungs-, Klemm-, Befestigungs-,
  Isolierungs-, Schweiß- und Verbindungsmaterialien sowie Eisenteile,
  Unterlegbleche, Bohr- u. Dübelarbeiten, Ankern- bzw. Ankerverlängerungen
- Lohn- und Lohnnebenkosten einschließlich aller Kosten für die Fachbauleitung
  sowie zugehörige Zuschläge
- Erarbeitung und Vervielfältigung erforderlicher Werkplanungen bzw.
  Montageübersichten

Zur Einordnung von Nebenleistungen und besonderen Leistungen gelten nach VOB/C die ATV DIN 18299 (Allgemeine Regelungen für Bauarbeiten jeder Art) sowie für die gegenständlichen Gewerke die speziell geltenden ATV DIN 18300 ff.

Baubetriebliche Organisation / Kalkulation
Der AN wird mit diesen Vorbemerkungen umfassend über die Verhältnisse und Randbedingungen des Bauvorhabens aufgeklärt. Der AN hat entsprechend mit Erschwernissen und Behinderungen zu rechnen, welche zu Aufwendungen führen können. Des Weiteren wurden dem AN zugeordnete Verpflichtungen beschrieben. Der AN berücksichtigt bei seiner Betriebs- und Baustellenorganisation die beschriebenen Einflussfaktoren. Der AN ist personell und technologisch vorbereitet, kann lösungsorientiert mit möglichen Hemmnissen umgehen und ist jederzeit in der Lage, angeordnete Beschleunigungsmaßnahmen zu realisieren.

Rechnungslegung
Bei der Rechnungslegung hat sich der AN strikt an die LV-Struktur zu halten.

Dokumentationsunterlagen
Die Dokumentationsunterlagen sind vollständig in 2-facher Ausfertigung als Dokumentationsmappen/ -ordner sowie digital auf Datenträger vorzulegen.
Die Dokumentation ist entsprechend des konkreten Bauvorhabens zu beschriften (u.a. Bauherrn, Bauvorhaben, Gewerk, Auftragnehmer sowie Ausführungszeitraum) und ist vom AN zu unterzeichnen und zu stempeln.
Die Dokumentation ist zu strukturieren und mit einem Inhaltsverzeichnis zu versehen.
Die Dokumentation ist komplett in deutscher Sprache vorzulegen.
Die Dokumentation ist rechtzeitig vor der formellen Abnahme der ausgeführten Leistungen dem AG zur Prüfung zu übergeben. Die geprüfte vollständige Dokumentation ist eine unabdingbare Voraussetzung für die VOB-Abnahme. Die VOB-Abnahme ist Voraussetzung für das Stellen der Schlussrechnung.

Weitere konkrete Angaben zur Dokumentation sind den Teil-Leistungsverzeichnissen der einzelnen Gewerke zu entnehmen.

Sofern nicht gesondert ausgewiesen sind alle Aufwendungen für die baubegleitende und abschließende Dokumentation und Nachweisführung in die Einheitspreise einzurechnen und werden nicht gesondert vergütet.

## Zusätzlicher Text
Gewerkespezifische Vorbemerkungen
Allgemeine Hinweise
Für die Ausführung sind die Reinigungs- und Pflegeanleitungen für die Fliesen- und PVC-Bodenbeläge, der Einbaumöbel aus Holzwerkstoffwerkstoffplatten und anderer Beläge und Einbauten zu beachten. Die entsprechenden Datenblätter/ Anforderungen werden zur Verfügung gestellt. Schäden, welche durch die Verwendung falscher Reinigungsmittel entstehen, gehen zu Lasten des AN.

Leistungen im Stundenlohn werden grundsätzlich nur dann vergütet, wenn sie vor ihrem Beginn vereinbart werden. Die Stundennachweise sind täglich zu führen und innerhalb von drei Werktagen zur Bestätigung vorzulegen. Die vom Auftragnehmer rechtzeitig vorgelegten Stundenlohnzettel sind durch den Auftraggeber unverzüglich, spätestens jedoch innerhalb von sechs Werktagen ab Zugang, an den Auftragnehmer zurückzugeben. Diese Frist gilt auch für etwaige Einwendungen, die der Auftraggeber gegen die Leistungsangaben auf den Stundenlohnzetteln erheben will.

Mit den Preisen ist die komplette Leistung abgegolten, falls in den besonderen Hinweisen oder den Leistungsbeschreibungen nichts anderes zum Ausdruck kommt. Nebenleistungen nach VOB/C werden nicht gesondert vergütet und gehören ohne Erwähnung zur vertraglichen Leistung.

In die Preise sind grundsätzlich alle Aufwendungen und Kosten, die sich aus der Einhaltung der Unfallverhütungsvorschriften ergeben, einzurechnen.

Sämtliche Einzelpreise sind Nettopreise. Die Mehrwertsteuer ist gesondert auszuweisen.

## 09 Baureinigung
Datum: 09.09.2026

### Bereich 1 Baureinigung allgemein, alle BA, alle Flächen

**1.1 Beseitigung der Abdeckungen (Tetra Pak, Folien, etc.)**
Beseitigung der zum Schutz von Belägen, Bauteilen, etc. ausgelegten Schutzmaterialien wie Folien, Malervlies, "Tetra Pak"-Material, usw., inkl. laden, abfahren und entsorgen.
Menge: 50,000 m²

**1.2 Entsorgung Bauabfälle**
Entsorgung von Bauabfällen wie GK-Reste, Metallteile und Befestigungsmaterialien, Bauschaum, etc., die über den v.g. Baudreck hinaus anfallen.
Menge: 3,000 m³

**1.3 Stundenlohn Facharbeiter**
Für evtl. erforderliche Arbeiten, die nicht in der Leistungsbeschreibung erfasst sind und nur auf ausdrückliche Anweisung und gegen Nachweis zur Ausführung kommen, werden verrechnet für: Facharbeiter
Menge: 10,000 h

**1.4 Stundenlohn Helfer**
Für eventuell erforderliche Arbeiten, die nicht im Leistungsverzeichnis erfasst sind und nur auf ausdrückliche Anweisung zur Ausführung kommen, werden verrechnet für:
Helfer
Menge: 10,000 h

### Bereich 2 1. Bauabschnitt, Bauteil A

#### Titel 2.1 Spezielle Reinigung

**2.1.1 Fliesenboden reinigen**
Fliesenfußböden, teilw. mit Sockelfliesen von allgemeinen Verschmutzungen durch nasses Wischen mit Reinigungszusatz reinigen.
Auf die elastischen Verfugungen ist besonders Rücksicht zu nehmen.
Menge: 115,000 m²

**2.1.2 PVC-Böden reinigen**
PVC-Böden inkl. Sockelleisten von allgemeinen Verschmutzungen durch finales nasses Wischen mit Reinigungszusatz (maschinell empfehlenswert) gemäß Reinigungs- und Pflegeempfehlung reinigen.

Die entsprechenden Reinigungs-/ Pflegeempfehlungen sind rechtzeitig bei der Bauleitung oder dem AG abzufordern.

Hinweis:
Die Vorreinigung (Kehren + 1x nass Vorwischen) ist bereits in der Position 2.2.2. "Nutzflächen allgemein" abgegolten und hier nicht mehr einzukalkulieren.
Menge: 570,000 m²

**2.1.3 Metall-Lamellendecken entstauben**
Entstauben von Metallpaneeldecke (Bestand + Neu) in Nebenräumen und Fluren.

Raumhöhe ca. 2,50m
Menge: 160,000 m²

**2.1.4 Fenster / Außentüren reinigen**
Fensterflächen und Außentüren beidseitig, inkl. Rahmen, Beschläge, innere und äußere Fensterbänke unter Zugabe von Reinigungszusatz reinigen. Fenster zum Teil als mehrteilige Fensterelemente, welche vorwiegend 2x übereck geführt sind (Erker-Fenster)

Hinweis  : In der Massenermittlung wurden sämtliche Fenster-/
  Türelemente mit der äußeren lichten Öffnung  berücksichtigt. Die äußere lichte Öffnung bildet die
  Abrechnungsgrundlage, einseitig gemessen.
Menge: 210,000 m²

**2.1.5 Treppenhaus reinigen**
TH, 2 Etagen, reinigen inkl.:
. Terrazzoplatten - Setz-, Trittstufen und Podeste, inkl.
  Sockelfliesen (wandseitig)
. Wände Strukturputz rau
. Stahlbeton-Treppenwange mit Geländer aus Stahlrahmenkonstruktion mit Glasfüllungen und  aufgesetztem Handlauf
  aus Rundrohr
. Wandseitig wandmontierter Handlauf aus Rundrohr
. Deckenleuchten (ca. 4 Stk.)
. Plattenheizkörper (ca. 2 Stk.)
durch nasses Wischen unter Zugabe eines zulässigem Reinigungszusatzes säubern (Bodenbeläge maschinell zulässig).

Grundfläche  : ca. 3,40 x 7,35m
Anzahl Läufe  : 4
Anzahl Stufen  : ca. 4 x 12 Stk
Anzahl Podeste  : 2
Höhe Geländer  : ca. 1,0m
Hinweis  : die Rutschhemmklassen der Bodenbeläge
  (R 9) dürfen durch die Reinigungsmittel
  nicht verändert werden.
Menge: 1,000 St

**2.1.6 Spezialreinigung Heizkörper**
Im Rahmen der Bauleistungen wurden Heizkörper tlw. nicht rechtzeitig / ausreichend abgedeckt. An diesen ist eine intensivere Innen- und Außenreinigung zur Entfernung von festsitzendem Grob- und Feinstaub, Schmutzrückständen, Farb-/ Spachtelspritzern, etc. durchzuführen.

Die Leistung umfasst:
- vollständige Reinigung der inneren Lamellen, Konvektionsbleche und Zwischenräume mittels spezieller Heizkörperbürsten, Staub- bzw. Spezialsauger
- intensive Nassreinigung aller Außenflächen, Gehäuseteile, Halterungen, Ventile und Rohranschlüsse zur Beseitigung jeglicher Rückstände.
- feuchte und reinigende Behandlung aller Außen- und Innenflächen unter Zusatz von materialspezifischen Reinigungsmitteln (z.B. antistatische Mittel bei Kunststoffbeschichtungen).
- bei den Reinigungsarbeiten ist ggf. auf adäquaten Schutz der umliegenden Wände und Böden zu achten

Heizkörper tlw. Ausführung übereck, Fläche bis ca. 1,5m².

Ausführung der Spezialreinigung in Abstimmung mit der Bauleitung.
Menge: 20,000 St

**2.1.7 Edelstahlmöbel reinigen**
Reinigung der Edelstahl-Einbauten durch feuchtes Abwischen (nicht innen wischen), gem. allgemeiner Reinigungs- und Pflegeempfehlung reinigen,
Art der Einbauten:
- Fäkalienspüle
- Spülstrecke aus Ober- und Unterschränken inkl. Spül- und
  Ausgussbecken
- Desinfektionsmittel-Dosiergeräten

Angegeben ist die Gesamtfläche der zu reinigenden sichtbaren Oberflächen außenseitig.
Menge: 5,000 m²

**2.1.8 Einbaumöbel reinigen**
Reinigen von Einbaumöbeln aus Holz, HPL-beschichtet, durch feuchtes Abwischen und Nachtrocknen gemäß Reinigungsempfehlung, inkl. der Griffe etc..
Die Reinigung betrifft nur die Außenflächen.
Die Mengenermittlung beinhaltet die jeweiligen Schrankelemente, die aufgesetzten Deckenblenden sowie diverse Wandschutzplatten und Regale.

Einbaumöbel bestehend aus:
- 32 Stck Patientenhochschränken B/H/T ca. 0,60/2,60/0,60m
- 2 Stck Unterschränken B/H/T ca. 2,50/1,00/0,60m
- 2 Stck Oberschränke B/H/T ca. 2,50/0,80/0,60m
- diverse (Wand)-Regale
- Wandschutzplatten
Menge: 150,000 m²

#### Titel 2.2 Grundreinigung allgemein

**2.2.1 Fliesen-/PCV-/Vinyl-/Kautschukböden kehren**
Im Rahmen des Innenausbaus ist es erforderlich, sämtliche Räume in regelmäßigen Zeitabschnitten zu kehren. Dabei sind keine Bauabfälle zu beseitigen, sondern ausschließlich der allgemeine Baustaub und Straßendreck, der täglich in das Gebäude getragen wird, zusammenzukehren und zu beseitigen. Kleinere Baudreckbestandteile (keine Verpackungen) sind dabei mit zu entfernen. Es wird von zwei Zwischenreinigungen pro Bauabschnitt ausgegangen.
Die angegebene Fläche ist die Summe der Fläche aller Untergründe.
Hinweis: Die Beseitigung und Entsorgung des zusammengekehrten Baudrecks ist einzukalkulieren. Es wird
  von 4 Stk. 10 L-Eimern je Reinigung ausgegangen
  (2 Reinigungszyklen)
Menge: 650,000 m²

**2.2.2 Nutzflächen allgemein**
Allgemeine Gebäudereinigung der in vorgenannten Positionen nicht beschriebenen Leistung. Folgende Leistungen sind durchzuführen:

- Kehren sämtlicher Räume vor Ausführung der Wischarbeiten und Beseitigung des allgemeinen Baudrecks durch
  feuchtes Wischen mit Reinigungszusatz (Vorreinigung)

- HPL-beschichtete Innentüren mit Stahl-U-Zarge (42 Stk)
  inkl. Drückergarnituren, 1 flüglig,
  (0,76 x 2,13 bis 1,25 x 2,13 m)

- Alu-Glas-Rahmentüren (4 Stk), 1- und 2flüglig, inkl.
  Drückergarnituren, davon
  * 2 Stck 2500/2285 mm, 2flüglig
  * 2 Stck 1500/2285 mm, 1flüglig

- Rammschutz in Fluren und Patientenzimmern,
  H ca. 0,60 m, L ca. 360 m

- 26 Stck Medienschienen mit Leuchten, Steckdosen,
  Schaltern, Gasanschlüsse, etc., L ca. 2,70 - 3,70 m

- 28 Stk Plattenheizkörper
- 18 Stck Badheizkörper (Handtuchheizkörper)

- ca. 520 m² Wandfliesenbeläge

- Sanitäreinbauten:
  * 18 Stck WCs inkl. Drückerspülung
  * 18 Stck Waschtische inkl. Armaturen und Ablagen
  * 18 Stck Duscharmaturen inkl. Brauseschlauch
  * 18 Stck Duschvorhangstangen
  * Haltegriffe, 18 Bäder
  * ca. 6 Stck Edelstahl-Ausgussbecken
  Hinweis: Spiegel 60/90 cm sind im Fliesen-Wandbelag
  eingelassen (Abrechnung über Fliesenfläche)

- Deckenleuchten / Fluchtwegleuchten:
  * ca. 18 Stck Einbau-Deckenleuchten, L ca. 1,50m
  * ca. 36 Stck Einbau-Deckenleuchten, L ca. 1,25m
  * ca. 36 Stck Einbauleuchten, rund, Durchmesser bis 40 cm
  * ca. 18 Stck Spiegel-Wandleuchten
  * ca. 18 Stk Kammerleuchten
  * ca. 8 Stck sonst. Leuchten
  * ca. 4 Stck Fluchtwegleuchten

- Schalter / Steckdosen / Rauchmelder/ Lüftungsauslässe
  * ca. 420 Stck Steckdosen + Schalter + Taster
  * ca. 42 Stck Rauchmelder
  * ca. 95 Stck Tellerventile / Lüftungsauslässe

- der zentrale Stationsbereich (um den Schwesterndienstplatz) ist nicht Bestandteil der Umbaubereiche. In diesem
  soll jedoch am Ende des 1. Bauabschnittes der angefallene
  Staub, etc. entfernt werden (nur leichte Verschmutzung, da
  Staubschutz + Unterhaltsreinigung vorhanden)

- Entfernung und Entsorgung vereinzelter Schutzfolien /
  Klebebänder

Die angegebene "Nutzfläche" beinhaltet die Grundfläche sämtlicher Räume der Ebenen -2 und -1 im Haus A, im Bereich des 1. Bauabschnittes.
Die "allgemeine Grundreinigung" wird nach dieser beschriebenen "Nutzfläche" abgerechnet.
Im Einheitspreis ist ferner einzurechnen, dass sich im Bauvor-haben diverse Getränkedosen, Getränkeflaschen, vereinzelte Verpackungsmaterialien, Restmaterialien anderer Gewerke etc. befinden, welche im Rahmen der Grundreinigung zu ent-sorgen sind.
Der Umfang beläuft sich auf ca. 5 Stück 100 l - Säcke.
Menge: 730,000 m²

### Bereich 3 1. Bauabschnitt, Bauteil B

#### Titel 3.1 Spezielle Reinigung

**3.1.1 Fliesenboden reinigen**
Fliesenfußböden, teilw. mit Sockelfliesen von allgemeinen Verschmutzungen durch nasses Wischen mit Reinigungszusatz reinigen.
Auf die elastischen Verfugungen ist besonders Rücksicht zu nehmen
Menge: 120,000 m²

**3.1.2 PVC-Böden reinigen**
PVC-Böden inkl. Sockelleisten von allgemeinen Verschmutzungen durch finales nasses Wischen mit Reinigungszusatz (maschinell empfehlenswert) gemäß Reinigungs- und Pflegeempfehlung reinigen.

Die entsprechenden Reinigungs-/ Pflegeempfehlungen sind rechtzeitig bei der Bauleitung oder dem AG abzufordern.

Hinweis:
Die Vorreinigung (Kehren + 1x nass Vorwischen) ist bereits in der Position 3.2.2. "Nutzflächen allgemein" abgegolten und hier nicht mehr einzukalkulieren.
Menge: 450,000 m²

**3.1.3 Metall-Lamellendecken entstauben**
Entstauben von Metallpaneeldecke (Bestand + Neu) in Nebenräumen und Fluren.

Raumhöhe ca. 2,50m
Menge: 160,000 m²

**3.1.4 Fenster / Außentüren reinigen**
Fensterflächen und Außentüren beidseitig, inkl. Rahmen, Beschläge, innere und äußere Fensterbänke unter Zugabe von Reinigungszusatz reinigen. Fenster zum Teil als mehrteilige Fensterelemente, welche vorwiegend 2x übereck geführt sind (Erker-Fenster)

Hinweis  : In der Massenermittlung wurden sämtliche Fenster-/
  Türelemente mit der äußeren lichten Öffnung  berücksichtigt. Die äußere lichte Öffnung bildet die
  Abrechnungsgrundlage, einseitig gemessen.
Menge: 140,000 m²

**3.1.5 Treppenhaus reinigen**
TH, 3 Etagen, reinigen inkl.:
. Terrazzoplatten - Setz-, Trittstufen und Podeste, inkl.
  Sockelfliesen (wandseitig)
. Wände Strukturputz rau
. Stahlbeton-Treppenwange mit Geländer aus Stahlrahmenkonstruktion mit Glasfüllungen und  aufgesetztem Handlauf
  aus Rundrohr
. Wandseitig wandmontierter Handlauf aus Rundrohr
. Deckenleuchten (ca. 6 Stk.)
. Plattenheizkörper (ca. 3 Stk.)
durch nasses Wischen unter Zugabe eines zulässigem Reinigungszusatzes säubern (Bodenbeläge maschinell zulässig).

Grundfläche  : ca. 3,40 x 7,35m
Anzahl Läufe  : 6
Anzahl Stufen  : ca. 6 x 12 Stk
Anzahl Podeste  : 4
Höhe Geländer  : ca. 1,0m
Hinweis  : die Rutschhemmklassen der Bodenbeläge
  (R 9) dürfen durch die Reinigungsmittel
  nicht verändert werden.
Menge: 1,000 St

**3.1.6 Spezialreinigung Heizkörper**
Im Rahmen der Bauleistungen wurden Heizkörper tlw. nicht rechtzeitig / ausreichend abgedeckt. An diesen ist eine intensivere Innen- und Außenreinigung zur Entfernung von festsitzendem Grob-/ Feinstaub, Schmutzrückständen, Farb-/ Spachtelspritzern, etc. durchzuführen.

Die Leistung umfasst:
- vollständige Reinigung der inneren Lamellen, Konvektionsbleche und Zwischenräume mittels spezieller Heizkörperbürsten, Staub- bzw. Spezialsauger, o.ä.
- intensive Nassreinigung aller Außenflächen, Gehäuseteile, Halterungen, Ventile und Rohranschlüsse zur Beseitigung jeglicher Rückstände.
- feuchte und reinigende Behandlung aller Außen- und Innenflächen unter Zusatz von materialspezifischen Reinigungsmitteln (z.B. antistatische Mittel bei Kunststoffbeschichtungen).
- bei den Reinigungsarbeiten ist ggf. auf adäquaten Schutz der umliegenden Wände und Böden zu achten

Heizkörper tlw. Ausführung übereck, Fläche bis ca. 1,5m².

Ausführung der Spezialreinigung in Abstimmung mit der Bauleitung.
Menge: 5,000 St

**3.1.7 Edelstahlmöbel reinigen**
Reinigung der Edelstahl-Einbauten durch feuchtes Abwischen (nicht innen wischen), gem. allgemeiner Reinigungs- und Pflegeempfehlung reinigen,
Art der Einbauten:
- Fäkalienspüle
- Spülstrecke aus Ober- und Unterschränken inkl. Spül- und
  Ausgussbecken
- Desinfektionsmittel-Dosiergeräten

Angegeben ist die Gesamtfläche der zu reinigenden sichtbaren Oberflächen außenseitig.
Menge: 5,000 m²

**3.1.8 Einbaumöbel reinigen**
Reinigen von Einbaumöbeln aus Holz, HPL-beschichtet, durch feuchtes Abwischen und Nachtrocknen gemäß Reinigungsempfehlung, inkl. der Griffe etc..
Die Reinigung betrifft nur die Außenflächen.
Die Mengenermittlung beinhaltet die jeweiligen Schrankelemente, die aufgesetzten Deckenblenden sowie diverse Wandschutzplatten und Regale.

Einbaumöbel bestehend aus:
- 14 Stck Patientenhochschränken B/H/T ca. 0,60/2,60/0,60m
- 2 Stck Unterschränken B/H/T ca. 2,50/1,00/0,60m
- 2 Stck Oberschränke B/H/T ca. 2,50/0,80/0,60m
- diverse (Wand)-Regale
- Wandschutzplatten
Menge: 60,000 m²

#### Titel 3.2 Grundreinigung allgemein

**3.2.1 Fliesen-/PCV-/Vinyl-/Kautschukböden kehren**
Im Rahmen des Innenausbaus ist es erforderlich, sämtliche Räume in regelmäßigen Zeitabschnitten zu kehren. Dabei sind keine Bauabfälle zu beseitigen, sondern ausschließlich der allgemeine Baustaub und Straßendreck, der täglich in das Gebäude getragen wird, zusammenzukehren und zu beseitigen. Kleinere Baudreckbestandteile (keine Verpackungen) sind dabei mit zu entfernen. Es wird von zwei Zwischenreinigungen pro Bauabschnitt ausgegangen.
Die angegebene Fläche ist die Summe der Fläche aller Untergründe.
Hinweis: Die Beseitigung und Entsorgung des zusammengekehrten Baudrecks ist einzukalkulieren. Es wird
  von 4 Stk. 10 L-Eimern je Reinigung ausgegangen
  (2 Reinigungszyklen)
Menge: 620,000 m²

**3.2.2 Nutzflächen allgemein**
Allgemeine Gebäudereinigung der in vorgenannten Positionen nicht beschriebenen Leistung. Folgende Leistungen sind durchzuführen:

- Kehren sämtlicher Räume vor Ausführung der Wischarbeiten und Beseitigung des allgemeinen
  Baudrecks durch feuchtes Wischen mit Reinigungszusatz
  (Vorreinigung)

- HPL-beschichtete Innentüren mit Stahl-U-Zarge (31 Stk)
  inkl. Drückergarnituren, 1 flüglig,
  (0,76 x 2,13 bis 1,25 x 2,13 m)

- Alu-Glas-Rahmentüren (5 Stk), 1- und 2flüglig, inkl.
  Drückergarnituren, davon
  * 1 Stck 3035/2285 mm, 1flüglig, mit 2x feststeh. Seitenteil
  * 1 Stck 2500/2285 mm, 2flüglig
  * 3 Stck 1500/2285 mm, 1flüglig

- Rammschutz in Fluren und Patientenzimmern,
  H ca. 0,60 m, L ca. 220 m

- 14 Stck Medienschienen (10 senkrecht + 4 waagerecht) mit
  Leuchten, Steckdosen, Schaltern, etc., L ca. 2,70 - 3,70 m

- 17 Stk Plattenheizkörper
- 14 Stck Badheizkörper (Handtuchheizkörper)

- ca. 430 m² Wandfliesenbeläge

- Sanitäreinbauten:
  * 18 Stck WCs inkl. Drückerspülung
  * 18 Stck Waschtische inkl. Armaturen und Ablagen
  * 16 Stck Duscharmaturen inkl. Brauseschlauch
  * 16 Stck Duschvorhangstangen
  * ca.6 Stck Edelstahl-Ausgussbecken
  Hinweis: Spiegel 60/90 cm sind im Fliesen-Wandbelag
  eingelassen (Abrechnung über Fliesenfläche)

- Deckenleuchten / Fluchtwegleuchten:
  * ca. 6 Stck Einbau-Deckenleuchten, L ca. 1,50m
  * ca. 28 Stck Einbau-Deckenleuchten, L ca. 1,25m
  * ca. 35 Stck Einbauleuchten, rund, Durchmesser bis 40 cm
  * ca. 14 Stck Spiegel-Wandleuchten
  * ca. 15 Stk Kammerleuchten
  * ca. 3 Stck sonst. Leuchten
  * ca. 7 Stck Fluchtwegleuchten

- Schalter / Steckdosen / Rauchmelder/ Lüftungsauslässe
  * ca. 325 Stck Steckdosen + Schalter + Taster
  * ca. 15 Stck Rauchmelder
  * ca. 50 Stck Tellerventile / Lüftungsauslässe

- der zentrale Stationsbereich (um den Schwesterndienstplatz) ist nicht Bestandteil der Umbaubereiche. In diesem
  soll jedoch am Ende des 1. Bauabschnittes der angefallene
  Staub, etc. entfernt werden (nur leichte Verschmutzung, da
  Staubschutz + Unterhaltsreinigung vorhanden)

- Entfernung und Entsorgung vereinzelter Schutzfolien /
  Klebebänder

Die angegebene "Nutzfläche" beinhaltet die Grundfläche sämtlicher Räume der Ebenen -1, 0 und 1 im Haus B, im Bereich des 1. Bauabschnittes.
Die "allgemeine Grundreinigung" wird nach dieser beschriebenen "Nutzfläche" abgerechnet.
Im Einheitspreis ist ferner einzurechnen, dass sich im Bauvor-haben diverse Getränkedosen, Getränkeflaschen, vereinzelte Verpackungsmaterialien, Restmaterialien anderer Gewerke etc. befinden, welche im Rahmen der Grundreinigung zu ent-sorgen sind.
Der Umfang beläuft sich auf ca. 5 Stück 100 l - Säcke.
Menge: 780,000 m²

### Bereich 4 2. Bauabschnitt, Bauteil A

#### Titel 4.1 Spezielle Reinigung

**4.1.1 Beschichtete Estrichböden reinigen**
Beschichtete Estrichböden (begehbarer Anstrich) in Technikräumen von allgemeinen Verschmutzungen durch nasses Wischen mit Reinigungszusatz (maschinell empfehlenswert) reinigen.
Menge: 100,000 m²

**4.1.2 Fliesenboden reinigen**
Fliesenfußböden, teilw. mit Sockelfliesen von allgemeinen Verschmutzungen durch nasses Wischen mit Reinigungszusatz reinigen.
Auf die elastischen Verfugungen ist besonders Rücksicht zu nehmen
Menge: 105,000 m²

**4.1.3 PVC-Böden reinigen**
PVC-Böden inkl. Sockelleisten von allgemeinen Verschmutzungen durch finales nasses Wischen mit Reinigungszusatz (maschinell empfehlenswert) gemäß Reinigungs- und Pflegeempfehlung reinigen.

Die entsprechenden Reinigungs-/ Pflegeempfehlungen sind rechtzeitig bei der Bauleitung oder dem AG abzufordern.

Hinweis:
Die Vorreinigung (Kehren + 1x nass Vorwischen) ist bereits in der Position 4.2.2. "Nutzflächen allgemein" abgegolten und hier nicht mehr einzukalkulieren.
Menge: 690,000 m²

**4.1.4 Metall-Lamellendecken entstauben**
Entstauben von Metallpaneeldecke (Bestand + Neu) in Nebenräumen und Fluren.

Raumhöhe ca. 2,50m
Menge: 466,000 m²

**4.1.5 Fenster / Außentüren reinigen**
Fensterflächen und Außentüren beidseitig, inkl. Rahmen, Beschläge, innere und äußere Fensterbänke unter Zugabe von Reinigungszusatz reinigen. Fenster zum Teil als mehrteilige Fensterelemente, welche vorwiegend 2x übereck geführt sind (Erker-Fenster)

Hinweis  : In der Massenermittlung wurden sämtliche Fenster-/
  Türelemente mit der äußeren lichten Öffnung  berücksichtigt. Die äußere lichte Öffnung bildet die
  Abrechnungsgrundlage, einseitig gemessen.
Menge: 150,000 m²

**4.1.6 Treppenhaus reinigen**
TH, 2 Etagen, reinigen inkl.:
. Terrazzoplatten - Setz-, Trittstufen und Podeste, inkl. Sockelfliesen (wandseitig)
. Wände Strukturputz rau
. Stahlbeton-Treppenwange mit Geländer aus Stahlrahmenkonstruktion mit Glasfüllungen und  aufgesetztem Handlauf aus Rundrohr
. Wandseitig wandmontierter Handlauf aus Rundrohr
. Deckenleuchten (ca. 4 Stk.)
. Plattenheizkörper (ca. 2 Stk.)
durch nasses Wischen unter Zugabe eines zulässigem Reinigungszusatzes säubern (Bodenbeläge maschinell zulässig).

Grundfläche  : ca. 3,40 x 7,35m
Anzahl Läufe  : 4
Anzahl Stufen  : ca. 4 x 12 Stk
Anzahl Podeste  : 2
Höhe Geländer  : ca. 1,0m
Hinweis  : die Rutschhemmklassen der Bodenbeläge
  (R 9) dürfen durch die Reinigungsmittel
  nicht verändert werden.
Menge: 1,000 St

**4.1.7 Spezialreinigung Heizkörper**
Im Rahmen der Bauleistungen wurden Heizkörper tlw. nicht rechtzeitig / ausreichend abgedeckt. An diesen ist eine intensivere Innen- und Außenreinigung zur Entfernung von festsitzendem Grob- und Feinstaub, Schmutzrückständen, Farb-/ Spachtelspritzern, etc. durchzuführen.

Die Leistung umfasst:
- vollständige Reinigung der inneren Lamellen, Konvektionsbleche und Zwischenräume mittels spezieller Heizkörperbürsten, Staub- bzw. Spezialsauger
- intensive Nassreinigung aller Außenflächen, Gehäuseteile, Halterungen, Ventile und Rohranschlüsse zur Beseitigung jeglicher Rückstände.
- feuchte und reinigende Behandlung aller Außen- und Innenflächen unter Zusatz von materialspezifischen Reinigungsmitteln (z.B. antistatische Mittel bei Kunststoffbeschichtungen).
- bei den Reinigungsarbeiten ist ggf. auf adäquaten Schutz der umliegenden Wände und Böden zu achten

Heizkörper tlw. Ausführung übereck, Fläche bis ca. 1,5m².

Ausführung der Spezialreinigung in Abstimmung mit der Bauleitung.
Menge: 10,000 St

**4.1.8 Einbaumöbel reinigen**
Reinigen von Einbaumöbeln aus Holz, HPL-beschichtet, durch feuchtes Abwischen und Nachtrocknen gemäß Reinigungsempfehlung, inkl. der Griffe etc..
Die Reinigung betrifft nur die Außenflächen.
Die Mengenermittlung beinhaltet die jeweiligen Schrankelemente, die aufgesetzten Deckenblenden sowie diverse Wandschutzplatten und Regale.

Einbaumöbel bestehend aus:
- 23 Stck Patientenhochschränken B/H/T ca. 0,60/2,60/0,60m
- diverse (Wand)-Regale
- Wandschutzplatten
Menge: 80,000 m²

#### Titel 4.2 Grundreinigung allgemein

**4.2.1 Fliesen-/PCV-/Vinyl-/Kautschukböden kehren**
Im Rahmen des Innenausbaus ist es erforderlich, sämtliche Räume in regelmäßigen Zeitabschnitten zu kehren. Dabei sind keine Bauabfälle zu beseitigen, sondern ausschließlich der allgemeine Baustaub und Straßendreck, der täglich in das Gebäude getragen wird, zusammenzukehren und zu beseitigen. Kleinere Baudreckbestandteile (keine Verpackungen) sind dabei mit zu entfernen. Es wird von zwei Zwischenreinigungen pro Bauabschnitt ausgegangen.
Die angegebene Fläche ist die Summe der Fläche aller Untergründe.
Hinweis: Die Beseitigung und Entsorgung des zusammengekehrten Baudrecks ist einzukalkulieren. Es wird
  von 4 Stk. 10 L-Eimern je Reinigung ausgegangen
  (2 Reinigungszyklen)
Menge: 550,000 m²

**4.2.2 Nutzflächen allgemein**
Allgemeine Gebäudereinigung der in vorgenannten Positionen nicht beschriebenen Leistung. Folgende Leistungen sind durchzuführen:

- Kehren sämtlicher Räume vor Ausführung der Wischarbeiten und Beseitigung des allgemeinen
  Baudrecks durch feuchtes Wischen mit Reinigungszusatz
  (Vorreinigung)

- HPL-beschichtete Innentüren mit Stahl-U-Zarge (42 Stk)
  inkl. Drückergarnituren, 1 flüglig,
  (0,76 x 2,13 bis 1,25 x 2,13 m)

- Alu-Glas-Rahmentüren (6 Stk), 1- und 2flüglig, inkl.
  Drückergarnituren, davon
  * 4 Stck 2500/2285 mm, 2flüglig
  * 2 Stck 1500/2285 mm, 1flüglig

- Stahltüren mit Stahl-U-Zarge (2 Stk), inkl. Drückergarnituren, 2flüglig, davon
  * 2 Stck 2500/2500 mm, 2flüglig

- Rammschutz in Fluren und Patientenzimmern,
  H ca. 0,60 m, L ca. 300 m

- 14 Stck Medienschienen mit Leuchten, Steckdosen,
  Schaltern, Gasanschlüsse, etc., L ca. 2,70 - 3,70 m

- 16 Stk Plattenheizkörper
- 14 Stck Badheizkörper (Handtuchheizkörper)

- ca. 410 m² Wandfliesenbeläge

- Sanitäreinbauten:
  * 18 Stck WCs inkl. Drückerspülung
  * 18 Stck Waschtische inkl. Armaturen und Ablagen
  * 14 Stck Duscharmaturen inkl. Brauseschlauch
  * 14 Stck Duschvorhangstangen
  * Haltegriffe, 18 Bäder
  * ca. 2 Stck Edelstahl-Ausgussbecken
  Hinweis: Spiegel 60/90 cm sind im Fliesen-Wandbelag
  eingelassen (Abrechnung über Fliesenfläche)

- Deckenleuchten / Fluchtwegleuchten:
  * ca. 24 Stck Einbau-Deckenleuchten, L ca. 1,50m
  * ca. 28 Stck Einbau-Deckenleuchten, L ca. 1,25m
  * ca. 28 Stck Einbauleuchten, rund, Durchmesser bis 40 cm
  * ca. 14 Stck Spiegel-Wandleuchten
  * ca. 14 Stk Kammerleuchten
  * ca. 6 Stck sonst. Leuchten
  * ca. 8 Stck Fluchtwegleuchten

- Schalter / Steckdosen / Rauchmelder/ Lüftungsauslässe
  * ca. 330 Stck Steckdosen + Schalter + Taster
  * ca. 42 Stck Rauchmelder
  * ca. 55 Stck Tellerventile / Lüftungsauslässe

- Schaltschränke in Elt.-Technikräumen:
   * 2 Elektro-Technikräume (mehrere Schaltschränke an der
  Wand hängend bzw. auf dem Fußboden stehend,
  Datenschrank)

- der zentrale Stationsbereich (um den Schwesterndienstplatz) ist nicht Bestandteil der Umbaubereiche. In diesem
  soll jedoch am Ende des 1. Bauabschnittes der angefallene
  Staub, etc. entfernt werden (nur leichte Verschmutzung, da
  Staubschutz + Unterhaltsreinigung vorhanden)

- Entfernung und Entsorgung vereinzelter Schutzfolien /
  Klebebänder

Die angegebene "Nutzfläche" beinhaltet die Grundfläche sämtlicher Räume der Ebenen -2 und -1 im Haus A, im Bereich des 2. Bauabschnittes.
Die "allgemeine Grundreinigung" wird nach dieser beschriebenen "Nutzfläche" abgerechnet.
Im Einheitspreis ist ferner einzurechnen, dass sich im Bauvor-haben diverse Getränkedosen, Getränkeflaschen, vereinzelte Verpackungsmaterialien, Restmaterialien anderer Gewerke etc. befinden, welche im Rahmen der Grundreinigung zu ent-sorgen sind.
Der Umfang beläuft sich auf ca. 5 Stück 100 l - Säcke.
Menge: 790,000 m²

### Bereich 5 2. Bauabschnitt, Bauteil B

#### Titel 5.1 Spezielle Reinigung

**5.1.1 Beschichtete Estrichböden reinigen**
Beschichtete Estrichböden (begehbarer Anstrich) in Technikräumen von allgemeinen Verschmutzungen durch nasses Wischen mit Reinigungszusatz (maschinell empfehlenswert) reinigen.
Menge: 25,000 m²

**5.1.2 Fliesenboden reinigen**
Fliesenfußböden, teilw. mit Sockelfliesen von allgemeinen Verschmutzungen durch nasses Wischen mit Reinigungszusatz reinigen.
Auf die elastischen Verfugungen ist besonders Rücksicht zu nehmen
Menge: 75,000 m²

**5.1.3 PVC-Böden reinigen**
PVC-Böden inkl. Sockelleisten von allgemeinen Verschmutzungen durch finales nasses Wischen mit Reinigungszusatz (maschinell empfehlenswert) gemäß Reinigungs- und Pflegeempfehlung reinigen.

Die entsprechenden Reinigungs-/ Pflegeempfehlungen sind rechtzeitig bei der Bauleitung oder dem AG abzufordern.

Hinweis:
Die Vorreinigung (Kehren + 1x nass Vorwischen) ist bereits in der Position 5.2.2. "Nutzflächen allgemein" abgegolten und hier nicht mehr einzukalkulieren.
Menge: 730,000 m²

**5.1.4 Metall-Lamellendecken entstauben**
Entstauben von Metallpaneeldecke (Bestand + Neu) in Nebenräumen und Fluren.

Raumhöhe ca. 2,50m
Menge: 600,000 m²

**5.1.5 Fenster / Außentüren reinigen**
Fensterflächen und Außentüren beidseitig, inkl. Rahmen, Beschläge, innere und äußere Fensterbänke unter Zugabe von Reinigungszusatz reinigen. Fenster zum Teil als mehrteilige Fensterelemente, welche vorwiegend 2x übereck geführt sind (Erker-Fenster)

Hinweis  : In der Massenermittlung wurden sämtliche Fenster-/
  Türelemente mit der äußeren lichten Öffnung  berücksichtigt. Die äußere lichte Öffnung bildet die
  Abrechnungsgrundlage, einseitig gemessen.
Menge: 115,000 m²

**5.1.6 Treppenhaus reinigen**
TH, 3 Etagen, reinigen inkl.:
. Terrazzoplatten - Setz-, Trittstufen und Podeste, inkl. Sockelfliesen (wandseitig)
. Wände Strukturputz rau
. Stahlbeton-Treppenwange mit Geländer aus Stahlrahmenkonstruktion mit Glasfüllungen und  aufgesetztem Handlauf aus Rundrohr
. Wandseitig wandmontierter Handlauf aus Rundrohr
. Deckenleuchten (ca. 6 Stk.)
. Plattenheizkörper (ca. 3 Stk.)
durch nasses Wischen unter Zugabe eines zulässigem Reinigungszusatzes säubern (Bodenbeläge maschinell zulässig).

Grundfläche  : ca. 3,40 x 7,35m
Anzahl Läufe  : 6
Anzahl Stufen  : ca. 6 x 12 Stk
Anzahl Podeste  : 4
Höhe Geländer  : ca. 1,0m
Hinweis  : die Rutschhemmklassen der Bodenbeläge
  (R 9) dürfen durch die Reinigungsmittel
  nicht verändert werden.
Menge: 1,000 St

**5.1.7 Spezialreinigung Heizkörper**
Im Rahmen der Bauleistungen wurden Heizkörper tlw. nicht rechtzeitig / ausreichend abgedeckt. An diesen ist eine intensivere Innen- und Außenreinigung zur Entfernung von festsitzendem Grob- und Feinstaub, Schmutzrückständen, Farb-/ Spachtelspritzern, etc. durchzuführen.

Die Leistung umfasst:
- vollständige Reinigung der inneren Lamellen, Konvektionsbleche und Zwischenräume mittels spezieller Heizkörperbürsten, Staub- bzw. Spezialsauger
- intensive Nassreinigung aller Außenflächen, Gehäuseteile, Halterungen, Ventile und Rohranschlüsse zur Beseitigung jeglicher Rückstände.
- feuchte und reinigende Behandlung aller Außen- und Innenflächen unter Zusatz von materialspezifischen Reinigungsmitteln (z.B. antistatische Mittel bei Kunststoffbeschichtungen).
- bei den Reinigungsarbeiten ist ggf. auf adäquaten Schutz der umliegenden Wände und Böden zu achten

Heizkörper tlw. Ausführung übereck, Fläche bis ca. 1,5m².

Ausführung der Spezialreinigung in Abstimmung mit der Bauleitung.
Menge: 10,000 St

**5.1.8 Einbaumöbel reinigen**
Reinigen von Einbaumöbeln aus Holz, HPL-beschichtet, durch feuchtes Abwischen und Nachtrocknen gemäß Reinigungsempfehlung, inkl. der Griffe etc..
Die Reinigung betrifft nur die Außenflächen.
Die Mengenermittlung beinhaltet die jeweiligen Schrankelemente, die aufgesetzten Deckenblenden sowie diverse Wandschutzplatten und Regale.

Einbaumöbel bestehend aus:
- 21 Stck Patientenhochschränken B/H/T ca. 0,60/2,60/0,60m
- diverse (Wand)-Regale
- Wandschutzplatten
Menge: 75,000 m²

#### Titel 5.2 Grundreinigung allgemein

**5.2.1 Fliesen-/PCV-/Vinyl-/Kautschukböden kehren**
Im Rahmen des Innenausbaus ist es erforderlich, sämtliche Räume in regelmäßigen Zeitabschnitten zu kehren. Dabei sind keine Bauabfälle zu beseitigen, sondern ausschließlich der allgemeine Baustaub und Straßendreck, der täglich in das Gebäude getragen wird, zusammenzukehren und zu beseitigen. Kleinere Baudreckbestandteile (keine Verpackungen) sind dabei mit zu entfernen. Es wird von zwei Zwischenreinigungen pro Bauabschnitt ausgegangen.
Die angegebene Fläche ist die Summe der Fläche aller Untergründe.
Hinweis: Die Beseitigung und Entsorgung des zusammengekehrten Baudrecks ist einzukalkulieren. Es wird
  von 4 Stk. 10 L-Eimern je Reinigung ausgegangen
  (2 Reinigungszyklen)
Menge: 430,000 m²

**5.2.2 Nutzflächen allgemein**
Allgemeine Gebäudereinigung der in vorgenannten Positionen nicht beschriebenen Leistung. Folgende Leistungen sind durchzuführen:

- Kehren sämtlicher Räume vor Ausführung der Wischarbeiten und Beseitigung des allgemeinen
  Baudrecks durch feuchtes Wischen mit Reinigungszusatz
  (Vorreinigung)

- HPL-beschichtete Innentüren mit Stahl-U-Zarge (30 Stk)
  inkl. Drückergarnituren, 1 flüglig,
  (0,76 x 2,13 bis 1,25 x 2,13 m)

- Alu-Glas-Rahmentüren (4 Stk), 1- und 2flüglig, inkl.
  Drückergarnituren, davon
  * 3 Stck 2500/2285 mm, 2flüglig
  * 3 Stck 1500/2285 mm, 1flüglig

- ca. 15 m² Sanitärtrennwände 1,90 m hoch inkl. 4 Türen

- Rammschutz in Fluren und Patientenzimmern,
  H ca. 0,60 m, L ca. 75 m

- 23 Stck Medienschienen senkrecht, mit Leuchten,
  Steckdosen, Schaltern, etc., L ca. 2,70 - 3,70 m

- 28 Stk Plattenheizkörper
- 12 Stck Badheizkörper (Handtuchheizkörper)

- ca. 350 m² Wandfliesenbeläge

- Sanitäreinbauten:
  * 16 Stck WCs inkl. Drückerspülung
  * 14 Stck Waschtische inkl. Armaturen und Ablagen
  * 12 Stck Duscharmaturen inkl. Brauseschlauch
  * 12 Stck Duschvorhangstangen
  * ca. 2 Stck Edelstahl-Ausgussbecken
  Hinweis: Spiegel 60/90 cm sind im Fliesen-Wandbelag
  eingelassen (Abrechnung über Fliesenfläche)

- Deckenleuchten / Fluchtwegleuchten:
  * ca. 21 Stck Einbau-Deckenleuchten, L ca. 1,50m
  * ca. 24 Stck Einbau-Deckenleuchten, L ca. 1,25m
  * ca. 34 Stck Einbauleuchten, rund, Durchmesser bis 40 cm
  * ca. 26 Stck Spiegel-Wandleuchten
  * ca. 12 Stk Kammerleuchten
  * ca. 12 Stck sonst. Leuchten
  * ca. 6 Stck Fluchtwegleuchten

- Schalter / Steckdosen / Rauchmelder/ Lüftungsauslässe
  * ca. 280 Stck Steckdosen + Schalter + Taster
  * ca. 40 Stck Rauchmelder
  * ca. 60 Stck Tellerventile / Lüftungsauslässe

- Schaltschränke in Elt.-Technikräumen:
   * 2 Elektro-Technikräume (mehrere Schaltschränke an der
  Wand hängend bzw. auf dem Fußboden stehend,
  Datenschrank)

- der zentrale Stationsbereich (um den Schwesterndienstplatz) ist nicht Bestandteil der Umbaubereiche. In diesem
  soll jedoch am Ende des 1. Bauabschnittes der angefallene
  Staub, etc. entfernt werden (nur leichte Verschmutzung, da
  Staubschutz + Unterhaltsreinigung vorhanden)

- Entfernung und Entsorgung vereinzelter Schutzfolien /
  Klebebänder

Die angegebene "Nutzfläche" beinhaltet die Grundfläche sämtlicher Räume der Ebenen -1, 0 und 1 im Haus B, im Bereich des 2. Bauabschnittes.
Die "allgemeine Grundreinigung" wird nach dieser beschriebenen "Nutzfläche" abgerechnet.
Im Einheitspreis ist ferner einzurechnen, dass sich im Bauvor-haben diverse Getränkedosen, Getränkeflaschen, vereinzelte Verpackungsmaterialien, Restmaterialien anderer Gewerke etc. befinden, welche im Rahmen der Grundreinigung zu ent-sorgen sind.
Der Umfang beläuft sich auf ca. 5 Stück 100 l - Säcke.
Menge: 935,000 m²
